# LV Schienensystem mit Stelzlagern mit fixem Kopf
Leistungsbeschreibung (GAEB 90, DA81)
Währung: EUR
Auftraggeber: Auftraggeber

## Zusätzlicher Text
Der Untergrund für die Stelzlagerverlegung muss tragfähig und eben sein.
Etwaige Unebenheiten sind vorher zu beseitigen.

## LV für Schienensystem mit Stelzlagern mi
Datum: 15.11.22

### Bereich 01 Erstellung Terrassen-Unterkonstruktion mit Einzelpositionen

#### Abschnitt 01.01 Verlegung von Schienensystem auf Stelzlager mit fixem Kopf

**01.01.0010 Verlegung von Platten auf Schienensystem mit selbstnivellierenden Stelzlagern**
Lieferung und Montage von Platten auf einem
Schienensystem.
Das Schienensystem ist als Konstruktion mit umlaufenden
Rahmen auszuführen.
Als Höhenverstellung kommen Stelzlager mit fixem Kopf
zum Einsatz.
Siehe dazu die nachfolgenden Positionen.

Die Schienenkonstruktion besteht aus folgenden
Elementen:
- Grundprofil in der Mindesthöhe von 5cm | 2,5cm in der
Länge 240cm
- Außen-Querverbinder aus Aluminium zur Errichtung des
äußeren Rahmens aus den Grundprofilen;
- Innenliegender Längsverbinder aus Aluminium zur
Verlängerung der Grundprofile - verschraubbar mit
Grundprofil
- Innen-Querverbinder aus PA6 zur Verbindung der
innenliegenden Grundprofile mit dem äußeren Rahmen  -
verschraubbar mit Grundprofil
- Anti-Rutsch- und Anti-Akustik - Band zur Minimierung
des Trittschalles und besseren Haftung der Platten
- Fugen-Clip in der Stärke 3mm (verschraubbar mit
Grundprofil)
- Edelstahl-Randclip - mit dem Grundprofil
verschraubbar - zur Fixierung der äußersten
Plattenreihe.

Geeignet für alle Plattenbeläge (Feinsteinzeugplatten
ab Stärke 2cm, Natursteinplatten ab Stärke 4cm,
Betonplatten ab Stärke 4cm).

Die Abstände der inneren Grundprofile richtet sich nach
dem Plattenformat:
Plattenformat 60x60, 60x80 und 60x120cm : 60cm
Plattenformat 40x60, 40x80 und 80x80cm : 40cm
Plattenformat 50x100 und 100x100cm : 50cm

Alle 5m sind Sicherheits-Querverstrebungen aus
Grundprofilen innerhalb der Fläche zu berücksichtigen

Die Abstände der darunterliegenden Stelzlager betragen
- bis zu einer Aufbauhöhe (OK Unterboden bis OK
Plattenbelag) 15cm: 55cm
- ab der Aufbauhöhe (OK Unterboden bis OK Plattenbelag)
15cm: 50cm

Professionelles Planungsprogramm '3D-Konfigurator' für
alle Belagsarten, Grundrisse und Höhenbereiche ist
unter https://www.ceratrends.com abrufbar (keine
Registrierung notwendig)

Plattentype ist in eigener Position auszuschreiben

Liefernachweis / Vertrieb:
Fa. Ceratrends GmbH
Willersdorf 6a
4203 Altenberg
Österreich
Mail: office@ceratrends.com
Weitere technische Infos unter:
https://www.ceratrends.com
Tel.: +43 7230 20545
Menge: 1,000 m2

**01.01.0020 Verlegung von Stelzlagern mit fixem Kopf 3,1 - 3,8cm unter einem Schienensystem**
Lieferung und Montage von stufenlos höhenverstellbaren
Stelzlagern mit fixem Kopf unter einem
Alu-Schienensystem.
Verstellbereich: 31-38 mm auf bauseits vorbereitetem
tragfähigem Untergrund.
Inkludiert sind passende Adapter zur bewegungsfreien
Fixierung des Grundprofiles auf dem Stelzlager.

Professionelles Planungsprogramm '3D-Konfigurator' für
alle Belagsarten, Grundrisse und Höhenbereiche ist
unter https://www.ceratrends.com abrufbar (keine
Registrierung notwendig)
Plattentype ist in eigener Position auszuschreiben

Technische Daten Stelzlager:
Verstellbereich: 31-38mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0030 Verlegung von Stelzlagern mit fixem Kopf 3,8 - 5,1cm unter einem Schienensystem**
Lieferung und Montage von stufenlos höhenverstellbaren
Stelzlagern mit fixem Kopf unter einem
Alu-Schienensystem.
Verstellbereich: 38-51 mm auf bauseits vorbereitetem
tragfähigem Untergrund.
Inkludiert sind passende Adapter zur bewegungsfreien
Fixierung des Grundprofiles auf dem Stelzlager.

Professionelles Planungsprogramm '3D-Konfigurator' für
alle Belagsarten, Grundrisse und Höhenbereiche ist
unter https://www.ceratrends.com abrufbar (keine
Registrierung notwendig)
Plattentype ist in eigener Position auszuschreiben

Technische Daten Stelzlager:
Verstellbereich: 38-51mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0040 Verlegung von Stelzlagern mit fixem Kopf 5,1 - 7,5cm unter einem Schienensystem**
Lieferung und Montage von stufenlos höhenverstellbaren
Stelzlagern mit fixem Kopf unter einem
Alu-Schienensystem.
Verstellbereich: 51-75 mm auf bauseits vorbereitetem
tragfähigem Untergrund.
Inkludiert sind passende Adapter zur bewegungsfreien
Fixierung des Grundprofiles auf dem Stelzlager.

Professionelles Planungsprogramm '3D-Konfigurator' für
alle Belagsarten, Grundrisse und Höhenbereiche ist
unter https://www.ceratrends.com abrufbar (keine
Registrierung notwendig)
Plattentype ist in eigener Position auszuschreiben

Technische Daten Stelzlager:
Verstellbereich: 51-75mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0050 Verlegung von Stelzlagern mit fixem Kopf 7,5 - 12,1cm unter einem Schienensystem**
Lieferung und Montage von stufenlos höhenverstellbaren
Stelzlagern mit fixem Kopf unter einem
Alu-Schienensystem.
Verstellbereich: 75-121 mm auf bauseits vorbereitetem
tragfähigem Untergrund.
Inkludiert sind passende Adapter zur bewegungsfreien
Fixierung des Grundprofiles auf dem Stelzlager.

Professionelles Planungsprogramm '3D-Konfigurator' für
alle Belagsarten, Grundrisse und Höhenbereiche ist
unter https://www.ceratrends.com abrufbar (keine
Registrierung notwendig)
Plattentype ist in eigener Position auszuschreiben

Technische Daten Stelzlager:
Verstellbereich: 75-121mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0060 Verlegung von Stelzlagern mit fixem Kopf 12,1 - 21,3cm unter einem Schienensystem**
Lieferung und Montage von stufenlos höhenverstellbaren
Stelzlagern mit fixem Kopf unter einem
Alu-Schienensystem.
Verstellbereich: 121-213 mm auf bauseits vorbereitetem
tragfähigem Untergrund.
Inkludiert sind passende Adapter zur bewegungsfreien
Fixierung des Grundprofiles auf dem Stelzlager.

Professionelles Planungsprogramm '3D-Konfigurator' für
alle Belagsarten, Grundrisse und Höhenbereiche ist
unter https://www.ceratrends.com abrufbar (keine
Registrierung notwendig)
Plattentype ist in eigener Position auszuschreiben

Technische Daten Stelzlager:
Verstellbereich: 121-213mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0070 Verlegung von Stelzlagern mit fixem Kopf 22,1 - 31,3cm unter einem Schienensystem**
Lieferung und Montage von stufenlos höhenverstellbaren
Stelzlagern mit fixem Kopf unter einem
Alu-Schienensystem.
Verstellbereich: 221-313 mm auf bauseits vorbereitetem
tragfähigem Untergrund.
Inkludiert sind passende Adapter zur bewegungsfreien
Fixierung des Grundprofiles auf dem Stelzlager.

Professionelles Planungsprogramm '3D-Konfigurator' für
alle Belagsarten, Grundrisse und Höhenbereiche ist
unter https://www.ceratrends.com abrufbar (keine
Registrierung notwendig)

Plattentype ist in eigener Position auszuschreiben

Technische Daten Stelzlager:
Verstellbereich: 221-313mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0080 Verlegung von Stelzlagern mit fixem Kopf 32,1 - 41,3cm unter einem Schienensystem**
Lieferung und Montage von stufenlos höhenverstellbaren
Stelzlagern mit fixem Kopf unter einem
Alu-Schienensystem.
Verstellbereich: 321-413 mm auf bauseits vorbereitetem
tragfähigem Untergrund.
Inkludiert sind passende Adapter zur bewegungsfreien
Fixierung des Grundprofiles auf dem Stelzlager.
Die Stelzlager sind bei dieser Bauhöhe mechanisch am
Boden zu verankern (Schrauben bzw. Kleben)

Professionelles Planungsprogramm '3D-Konfigurator' für
alle Belagsarten, Grundrisse und Höhenbereiche ist
unter https://www.ceratrends.com abrufbar (keine
Registrierung notwendig)
Plattentype ist in eigener Position auszuschreiben

Technische Daten Stelzlager:
Verstellbereich: 321-413mm
Kopfausführung: fixer Kopf
UV- und Witterungsbeständig
Temperatur-Einsatzbereich: -30° bis +90°
Durchmesser Boden: mind. 200mm
Durchmesser Kopf: mind. 120mm
Statische Bruchlast: mind. 830kg p. Stelzlager
Material: Polypropylen

Erzeugnis: Stelzlager 'Titan' oder technisch
gleichwertig

Liefernachweis / Vertrieb:
Fa. Ceratrends GmbH
Willersdorf 6a
4203 Altenberg
Österreich
Mail: office@ceratrends.com
Weitere technische Infos unter:
https://www.ceratrends.com
Tel.: +43 7230 20545
Menge: 1,000 m2

**01.01.0090 Ausführung einer 2cm-Randverkleidung mittels Randclips**
Ausführung einer fachgerechten Rand-Verkleidung mittels
oberer und unterer Setzstufen-Anschluss-Clips aus
Edelstahl 1.4301.
Die unteren Setzstufen-Anschluss-Clips werden an das
äußerste Stelzlager gemäß Beschreibung des Herstellers
befestigt.
Die vertikale Stufenplatte in der Stärke 20mm (+/- 1mm)
wird auf das benötigte Maß zugeschnitten und zwischen
oberem und unteren Setzstufen-Anschluss-Clips
eingefügt.

Die Funktion des oberen Setzstufen-Clip ist bereits im
Randclip der Schienenkonstruktion inkludiert und damit
bereits in der Ausschreibung berücksichtigt.

Professionelles Planungsprogramm '3D-Konfigurator' für
alle Belagsarten, Grundrisse und Höhenbereiche ist
unter https://www.ceratrends.com abrufbar (keine
Registrierung notwendig)

Technische Daten:
Abmessungen: gem. Hersteller
Material: Edelstahl 1.4301

Liefernachweis / Vertrieb:
Fa. Ceratrends GmbH
Willersdorf 6a
4203 Altenberg
Österreich
Mail: office@ceratrends.com
Weitere technische Infos unter:
https://www.ceratrends.com
Tel.: +43 7230 20545

Die folgende Abbildung zeigt den Randclip der
gleichzeitig auch als oberer Setzstufen-Anschluss-Clip
dient.
Menge: 1,000 lfm

**01.01.0100 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig)

Liefernachweis / Vertrieb:
Fa. Ceratrends GmbH
Willersdorf 6a
4203 Altenberg
Österreich
Mail: office@ceratrends.com
Weitere technische Infos unter:
https://www.ceratrends.com
Tel.: +43 7230 20545
Menge: 1,000 m2

### Bereich 02 Erstellung Terrassen-Unterkonstruktion Gesamt

**02.0010 Verlegung von Platten auf Schienensystem mit Stelzlagern mit fixem Kopf**
Lieferung und Montage von Platten auf einem
Schienensystem.
Das Schienensystem ist als Konstruktion mit umlaufenden
Rahmen auszuführen.
Als Höhenverstellung kommen Stelzlager mit fixem Kopf
zum Einsatz.
Siehe dazu die nachfolgende Position.

Die Schienenkonstruktion besteht aus folgenden
Elementen:
- Grundprofil in der Mindesthöhe von 5cm | 2,5cm in der
Länge 240cm
- Außen-Querverbinder aus Aluminium zur Errichtung des
äußeren Rahmens aus den Grundprofilen;
- Innenliegender Längsverbinder aus Aluminium zur
Verlängerung der Grundprofile - verschraubbar mit
Grundprofil
- Innen-Querverbinder aus PA6 zur Verbindung der
innenliegenden Grundprofile mit dem äußeren Rahmen  -
verschraubbar mit Grundprofil
- Anti-Rutsch- und Anti-Akustik - Band zur Minimierung
des Trittschalles und besseren Haftung der Platten
- Fugen-Clip in der Stärke 3mm (verschraubbar mit
Grundprofil)
- Edelstahl-Randclip - mit dem Grundprofil
verschraubbar - zur Fixierung der äußersten
Plattenreihe.

Geeignet für alle Plattenbeläge (Feinsteinzeugplatten
ab Stärke 2cm, Natursteinplatten ab Stärke 4cm,
Betonplatten ab Stärke 4cm).

Die Abstände der inneren Grundprofile richtet sich nach
dem Plattenformat:
Plattenformat 60x60, 60x80 und 60x120cm : 60cm
Plattenformat 40x60, 40x80 und 80x80cm : 40cm
Plattenformat 50x100 und 100x100cm : 50cm

Alle 5m sind Sicherheits-Querverstrebungen aus
Grundprofilen innerhalb der Fläche zu berücksichtigen

Die Abstände der darunterliegenden Stelzlager betragen
- bis zu einer Aufbauhöhe (OK Unterboden bis OK
Plattenbelag) 15cm: 55cm
- ab der Aufbauhöhe (OK Unterboden bis OK Plattenbelag)
15cm: 50cm

Professionelles Planungsprogramm '3D-Konfigurator' für
alle Belagsarten, Grundrisse und Höhenbereiche ist
unter https://www.ceratrends.com abrufbar (keine
Registrierung notwendig)

Plattentype ist in eigener Position auszuschreiben

Liefernachweis / Vertrieb:
Fa. Ceratrends GmbH
Willersdorf 6a
4203 Altenberg
Österreich
Mail: office@ceratrends.com
Weitere technische Infos unter:
https://www.ceratrends.com
Tel.: +43 7230 20545
Menge: 1,000 m2

**02.0020 Verlegung von Stelzlagern mit fixem Kopf in verschiedenen Bauhöhen unter einem Schienensystem**
Lieferung und Montage von höhenverstellbaren
Stelzlagern mit fixem Kopf im Verstellbereich 31-38 |
38-51 | 51-75 | 75-121 | 121-213 | 221-313 | 321 -
413mm] unter einem Alu-Schienensystem.
Inkludiert sind passende Adapter zur bewegungsfreien
Fixierung des Grundprofiles auf dem Stelzlager.
Professionelles Planungsprogramm '3D-Konfigurator' für
alle Belagsarten, Grundrisse und Höhenbereiche ist
unter https://www.ceratrends.com abrufbar (keine
Registrierung notwendig)

Die Plattentype ist in eigener Position auszuschreiben

Technische Daten Stelzlager:
Verstellbereich: verschiedene Bauhöhen
Kopfausführung: fixer Kopf
UV- und Witterungsbeständig
Temperatur-Einsatzbereich: -30° bis +90°
Durchmesser Boden: mind. 200mm
Durchmesser Kopf: mind. 120mm
Statische Bruchlast: mind. 830kg p. Stelzlager
Material: Polypropylen
Erzeugnis: Stelzlager 'Titan' oder technisch
gleichwertig

Liefernachweis / Vertrieb:
Fa. Ceratrends GmbH
Willersdorf 6a
4203 Altenberg
Österreich
Mail: office@ceratrends.com
Weitere technische Infos unter:
https://www.ceratrends.com
Tel.: +43 7230 20545
Menge: 1,000 m2

**02.0030 Ausführung einer 2cm-Randverkleidung mittels Randclips**
Ausführung einer fachgerechten Rand-Verkleidung mittels
oberer und unterer Setzstufen-Anschluss-Clips aus
Edelstahl 1.4301.
Die unteren Setzstufen-Anschluss-Clips werden an das
äußerste Stelzlager gemäß Beschreibung des Herstellers
befestigt.
Die vertikale Stufenplatte in der Stärke 20mm (+/- 1mm)
wird auf das benötigte Maß zugeschnitten und zwischen
oberem und unteren Setzstufen-Anschluss-Clips
eingefügt.

Die Funktion des oberen Setzstufen-Clip ist bereits im
Randclip der Schienenkonstruktion inkludiert und damit
bereits in der Ausschreibung berücksichtigt.
Professionelles Planungsprogramm '3D-Konfigurator' für
alle Belagsarten, Grundrisse und Höhenbereiche ist
unter https://www.ceratrends.com abrufbar (keine
Registrierung notwendig)

Technische Daten:
Abmessungen: gem. Hersteller
Material: Edelstahl 1.4301

Liefernachweis / Vertrieb:
Fa. Ceratrends GmbH
Willersdorf 6a
4203 Altenberg
Österreich
Mail: office@ceratrends.com
Weitere technische Infos unter:
https://www.ceratrends.com
Tel.: +43 7230 20545

Die folgende Abbildung zeigt den oberen Randclip der
gleichzeitig auch als oberer Setzstufen-Anschluss-Clip
dient.
Menge: 1,000 lfm

**02.0040 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig)

Liefernachweis / Vertrieb:
Fa. Ceratrends GmbH
Willersdorf 6a
4203 Altenberg
Österreich
Mail: office@ceratrends.com
Weitere technische Infos unter:
https://www.ceratrends.com
Tel.: +43 7230 20545
Menge: 1,000 m2
